# Encontro de vertente com paramento vertical

- Propriedade do ficheiro: CYPE Ingenieros S.A.
- Formato: FIEBDC-3/2016
- Programa: Gerador de preços para construção civil. CYPE Ingenieros, S.A.
- Data: 22/10/2024
- Moeda: EUR
- Custos indirectos: 3 %
- IVA: 23 %

## Q Coberturas

### QR Remates

#### QRE Encontros

**QRE020** m Encontro de vertente com paramento vertical.
Encontro frontal de vertente com paramento vertical em cobertura inclinada, impermeabilização com banda autocolante de alumínio, "TEJAS VEREA", com a superfície em relevo e revestida numa das suas faces com uma camada adesiva de butilo de 0,15 mm de espessura, de 30 cm de largura protegida com perfil de chapa de aço galvanizado, colocado no roço do paramento com argamassa de cimento.
Inclui: Abertura de roço perimetral no paramento vertical. Colocação da banda autocolante. Fixação do perfil metálico. Vedação de juntas.
Critério de medição de projecto: Comprimento medido em verdadeira magnitude, segundo documentação gráfica de Projecto.
Critério de medição de obra: Medir-se-á, em verdadeira magnitude, o comprimento realmente executado segundo especificações de Projecto.

| Código | Un | Descrição | Rendimento | Preço | Importância |
|---|---|---|---|---|---|
| mt13aev010md | m | Banda autocolante de alumínio, "TEJAS VEREA", com a superfície em relevo e revestida numa das suas faces com uma camada adesiva de butilo de 0,15 mm de espessura, de 30 cm de largura; para a impermeabilização de encontros. (material) | 1.1 | 10.75 | 11.825 |
| mt15acc020c | m | Perfil de chapa de aço galvanizado, espessura 0,8 mm, desenvolvimento 300 mm, e 2 dobras. (material) | 1.1 | 2.04 | 2.244 |
| mt09mor010e | m³ | Argamassa de cimento CEM II/B-L 32,5 N tipo M-10, confeccionada em obra com 320 kg/m³ de cimento e uma proporção em volume 1/4. (material) | 0.01 | 133.3 | 1.333 |
| mt15sja020a | Ud | Cartucho de pasta de poliuretano, de 310 cm³. (material) | 0.17 | 7.01 | 1.192 |
| mo011 | h | Oficial de 1ª montador. (mão de obra) | 0.28 | 23.31 | 6.527 |
| mo080 | h | Ajudante de montador. (mão de obra) | 0.28 | 22.13 | 6.196 |
| % | % | Custos directos complementares | 2 % | 29.317 | 0.586 |
|  |  | Custos directos |  |  | 29.903 |

Resíduos:
- colocação: mt13aev010md; factor de resíduo 0.024
- colocação: mt15acc020c Perfil de chapa de aço galvanizado, espessura 0,8 mm, desenvolvimento 300 mm, e 2 dobras; factor de resíduo 0.0158735
- colocação: mt09mor010e; factor de resíduo 0.0036
- colocação: mt15sja020a Cartucho de pasta de poliuretano, de 310 cm³; factor de resíduo 0.06

## Recursos

**mt13aev010md** m Banda autocolante de alumínio
Dados técnicos: Custo energético 363.493 MJ; Emissão de CO2 26.736 kg; Código LER 17 04 02; Massa do elemento 3.24 kg; Volume 0.00216 m3
Resíduos:
- embalagem: re170203 Plástico. (componente de resíduo); rendimento 0.008 kg; Código LER 17 02 03; Massa do elemento 1 kg; Volume 0.001667 m3

**mt15acc020c** m Perfil de chapa de aço galvanizado, espessura 0,8 mm, desenvolvimento 300 mm, e 2 dobras
Dados técnicos: Custo energético 59.281 MJ; Emissão de CO2 6.018 kg; Código LER 17 04 05; Massa do elemento 2.34 kg; Volume 0.001114 m3
Resíduos:
- embalagem: re170203 Plástico; rendimento 0.006 kg

**mt09mor010e** m³ Argamassa de cimento CEM II/B-L 32,5 N tipo M-10
Dados técnicos: Custo energético 3724.000 MJ; Emissão de CO2 323.000 kg; Código LER 17 01 01; Massa do elemento 1900 kg; Volume 1.266667 m3

**mt15sja020a** Ud Cartucho de pasta de poliuretano, de 310 cm³
Dados técnicos: Custo energético 67.793 MJ; Emissão de CO2 3.302 kg; Código LER 17 09 04; Massa do elemento 0.403 kg; Volume 0.000269 m3
Resíduos:
- embalagem: re170203 Plástico; rendimento 0.1 kg
