# Cobertura inclinada "VEREA SYSTEM"

- Propriedade do ficheiro: CYPE Ingenieros S.A.
- Formato: FIEBDC-3/2016
- Programa: Gerador de preços para construção civil. CYPE Ingenieros, S.A.
- Data: 22/10/2024
- Moeda: EUR
- Custos indirectos: 3 %
- IVA: 23 %

## Q Coberturas

### QT Inclinadas

#### QTX Sistemas de telhados

**QTX015** m² Cobertura inclinada "VEREA SYSTEM".
Cobertura inclinada, "VEREA SYSTEM", com uma pendente média de 30%, sobre painel cerâmico e muretes sobre laje de betão, impermeabilização com placas onduladas de fibrocimento sem amianto, sobre a qual se coloca um revestimento de telhas canudo cerâmicas, "TEJAS VEREA", acabamento com coloração em massa Rojo, 40x15x11 cm fixadas com espuma de poliuretano e ancoragens mecânicas. Inclusive acessórios de fixação das placas e remates.
Critérios considerados na determinação do preço da unidade de obra: O preço não inclui a superfície suporte nem o isolamento térmico.
Inclui: Limpeza da superfície suporte. Implantação e traçado de rincões, larozes e encontros. Colocação da placa subtelha. Colocação e fixação das telhas. Resolução de pontos singulares.
Critério de medição de projecto: Superfície da vertente medida em verdadeira magnitude, segundo documentação gráfica de Projecto, sem ter em conta a sobreposição correspondente da telha.
Critério de medição de obra: Medir-se-á, em verdadeira magnitude, a superfície realmente executada segundo especificações de Projecto, sem ter em conta a sobreposição correspondente da telha.

| Código | Un | Descrição | Rendimento | Preço | Importância |
|---|---|---|---|---|---|
| mt13aev030a | Ud | Perfil de aço pré-lacado, "TEJAS VEREA", de 2000x90x0,5 mm, com pingadeira. (material) | 0.2 | 12.6 | 2.520 |
| mt13eur120yla | Ud | Placa ondulada de fibrocimento sem amianto, de 3000 mm de comprimento, 1100 mm de largura e 6,5 mm de espessura, cor argila; Euroclasse A1 de reacção ao fogo segundo NP EN 13501-1. Segundo EN 494. (material) | 0.351 | 42.41 | 14.886 |
| mt13eur100a | Ud | Kit de acessórios de fixação, para placas onduladas de fibrocimento sem amianto. (material) | 1 | 9.94 | 9.940 |
| mt13aev020acf | m | Pente de beirado, ITC 15 "TEJAS VEREA", de chapa perfurada de aço inoxidável AISI 304, para telhas canudo de 40x15 cm e placas onduladas de fibrocimento sem amianto com perfil 177, fornecido em barras de 1,062 m de comprimento. (material) | 0.17 | 17.8 | 3.026 |
| mt13tvc010aa | Ud | Telha canudo cerâmica, "TEJAS VEREA", acabamento com coloração em massa Rojo, 40x15x11 cm, segundo EN 1304. (material) | 34.2 | 0.51 | 17.442 |
| mt13aev110a | Ud | Ganchos de aço inoxidável AISI 304, "TEJAS VEREA". (material) | 8 | 0.09 | 0.720 |
| mt13aev001b | Ud | Aerossol de 750 cm³ de espuma de poliuretano, "TEJAS VEREA", cor Terracota, de 22 kg/m³ de densidade, estável de -40°C a 90°C; para aplicar com pistola; segundo EN 13165. (material) | 0.03 | 7.5 | 0.225 |
| mo020 | h | Oficial de 1ª construção. (mão de obra) | 0.45 | 22.68 | 10.206 |
| mo113 | h | Operário não qualificado construção. (mão de obra) | 0.45 | 21.45 | 9.653 |
| % | % | Custos directos complementares | 2 % | 68.618 | 1.372 |
|  |  | Custos directos |  |  | 69.990 |

Resíduos:
- colocação: mt13aev030a Perfil de aço pré-lacado, "TEJAS VEREA", de 2000x90x0,5 mm, com pingadeira; factor de resíduo 0.006
- colocação: mt13eur120yla; factor de resíduo 0.0248
- colocação: mt13aev020acf; factor de resíduo 0.0045
- colocação: mt13tvc010aa Telha canudo cerâmica, "TEJAS VEREA", acabamento com coloração em massa Rojo, 40x15x11 cm, segundo EN 1304; factor de resíduo 0.0578
- colocação: mt13aev110a Ganchos de aço inoxidável AISI 304, "TEJAS VEREA"; factor de resíduo 0.005
- colocação: mt13aev001b; factor de resíduo 0.06

## Recursos

**mt13aev030a** Ud Perfil de aço pré-lacado, "TEJAS VEREA", de 2000x90x0,5 mm, com pingadeira
Dados técnicos: Custo energético 12.427 MJ; Emissão de CO2 0.636 kg; Código LER 17 04 05; Massa do elemento 0.87 kg; Volume 0.000414 m3
Resíduos:
- embalagem: re170203 Plástico. (componente de resíduo); rendimento 0.04 kg; Código LER 17 02 03; Massa do elemento 1 kg; Volume 0.001667 m3

**mt13eur120yla** Ud Placa ondulada de fibrocimento sem amianto
Dados técnicos: Custo energético 6.360 MJ; Emissão de CO2 7.139 kg; Código LER 17 01 01; Massa do elemento 46 kg; Volume 0.030667 m3
Resíduos:
- embalagem: re170201 Madeira. (componente de resíduo); rendimento 0.001 kg; Código LER 17 02 01; Massa do elemento 1 kg; Volume 0.000909 m3
- embalagem: re170203 Plástico; rendimento 0.05 kg

**mt13aev020acf** m Pente de beirado
Dados técnicos: Custo energético 37.919 MJ; Emissão de CO2 5.498 kg; Código LER 17 04 05; Massa do elemento 0.78 kg; Volume 0.000371 m3
Resíduos:
- embalagem: re170203 Plástico; rendimento 0.008 kg

**mt13tvc010aa** Ud Telha canudo cerâmica, "TEJAS VEREA", acabamento com coloração em massa Rojo, 40x15x11 cm, segundo EN 1304
Dados técnicos: Custo energético 5.424 MJ; Emissão de CO2 0.264 kg; Código LER 17 01 03; Massa do elemento 1.3 kg; Volume 0.00104 m3
Resíduos:
- embalagem: re170201 Madeira; rendimento 0.003 kg
- embalagem: re170203 Plástico; rendimento 0.002 kg

**mt13aev110a** Ud Ganchos de aço inoxidável AISI 304, "TEJAS VEREA"
Dados técnicos: Custo energético 0.191 MJ; Emissão de CO2 0.029 kg; Código LER 17 04 05; Massa do elemento 0.004 kg; Volume 0.000002 m3
Resíduos:
- embalagem: re150101 Embalagens de papel e cartão. (componente de resíduo); rendimento 0.001 kg; Código LER 15 01 01; Massa do elemento 1 kg; Volume 0.001333 m3

**mt13aev001b** Ud Aerossol de 750 cm³ de espuma de poliuretano
Dados técnicos: Custo energético 12.067 MJ; Emissão de CO2 0.597 kg; Código LER 17 09 04; Massa do elemento 0.0165 kg; Volume 0.000011 m3
Resíduos:
- embalagem: re170203 Plástico; rendimento 0.1 kg
